# Radwegsan._2026
Angebotsaufforderung (GAEB DA XML 3.3, DA83)
Währung: EUR
Erstellt mit: CaliforniaX by G&W Software AG, CaliforniaX V25.2.05, 05.05.2026

## Radwegs. K 25 Gronau
Datum: 05.05.2026

### 1 Radwegsanierung K 25 AN

*Hinweis: Baubeschreibung*
Baubeschreibung

Radwegerneuerung K 25 AN 5,1 in Gronau (Alstätter Straße)

Der Kreis Borken plant die Sanierung des Radweges entlang der K 25 AN 5,1 in Gronau.

Der Radweg wird auf einer Länge von ca. 100 m beidseitig entlang der K 25 von einer Asphaltierten in einer Pflasterfläche erneuert.

Der Radweg ist beidseitig eingefasst von Hoch- bzw. Tiefbordsteine. Beim Rückbau der Asphaltfläche, ist besonders der Erhalt der Angrenzenden Bauteile zu gewährleisten. Lediglich eine punktuelle Regulierung ist ggf. erforderlich.

Die Asphaltfläche wird mittels Fräse vollständig entfernt. Anschließend wird der Unterbau um ca. 25 cm in zwei Schichten ausgekoffert.  Das Material (siehe Untersuchung Roxeler) geht in Eigentum des AN über und ist zu entsorgen.

Anschließend wird punktuell Tiefborde  und Pflasterplatten reguliert.
Der Radweg wird mittels einer ca. 20 cm starken Schotterschicht neu aufgebaut. Danach wird das Pflasterbett (ca. 3 cm) aufgetragen und die Pflasterfläche erstellt.
Entlang der Hochbordseite wird ein 20 cm Pflasterstreifen (Sicherheitsstreifen) in Anthrazit erstellt.

Die Maßnahme befindet sich im waserhöffigem Gebiet.

Während der Bauzeit ist der gesamte Baustellenbereich auf eine Höchstgeschwindigkeit von 30km/h zu reduzieren, sowie mit dem Verkehrszeichen 123 "Baustelle" auszuschildern. Die Verkehrssperrungen erfolgen in Anlehnung an die RSA nach den Regelplänen B II/3 (Sperrung Radweges) in Verbindung mit der B IV/1 und Vollsperrung der Fahrbahn.

Lediglich Anlieger sowie der Linienbus und Rettungsfahrzeuge soll das Durchfahren gestatte sein.

Die Sperrgenehmigung ist spätestens zwei Wochen vor Beginn der Baumaßnahme zu beantragen. Eine Umleitung für den nichtmotorisierten Verkehrsteilnehmer ist vorgesehen.

#### 1.1 Baustelleneinrichtung

**1.1.1 Baustelle einrichten Dies.LV-Abschn.*Zufahrt vorh.**
StL-Nr. 1510110721
Geräte, Werkzeuge und sonstige Betriebsmittel, die zur
vertragsgemäßen Ausführung der Bauleistungen erforderlich sind, auf die Baustelle bringen, bereitstellen und
- soweit der Geräteeinsatz nicht gesondert vergütet
wird - betriebsfertig aufstellen einschl. der dafür
notwendigen Arbeiten. Die erforderlichen festen Anlagen
herstellen. Baubüros, Unterkünfte, Werkstätten, Lagerschuppen und dgl., soweit erforderlich, antransportieren, aufbauen und einrichten. Strom-, Wasser-, Fernsprechanschluss sowie Entsorgungseinrichtungen und dgl.
für die Baustelle, soweit erforderlich, herstellen. Bei
Bedarf Lagerplätze, sonstige Platzbefestigungen und
Wege im Baustellenbereich anlegen. Oberbodenarbeiten
einschl. Beseitigen von Aufwuchs für die Baustelleneinrichtung, soweit erforderlich, ausführen. Flächen beschaffen, sofern die vom AG zur Verfügung gestellten
nicht ausreichen. Kosten für Vorhalten, Unterhalten und
Betreiben der Geräte, Anlagen und Einrichtungen
einschl. Mieten, Pacht, Gebühren und dgl. werden nicht
mit dieser Pauschale, sondern mit den Einheitspreisen
der betreffenden Teilleistungen vergütet. Soweit nicht
für bestimmte Leistungen für das Einrichten der Baustelle gesonderte Positionen im Leistungsverzeichnis
enthalten sind, gilt die Pauschale
für alle Leistungen dieses Abschnittes des Leistungsverzeichnisses.
Zufahrt zur Baustelle vorhanden.
Menge: 1,000 psch

**1.1.2 Baustelle räumen Dies. LV-Abschn.**
StL-Nr. 1510111202
Baustelle von allen Geräten, Anlagen, Einrichtungen und
dgl. räumen. Benutzte Flächen und Wege entsprechend dem
ursprünglichen Zustand herrichten. Soweit nicht für
bestimmte Leistungen für das Räumen der Baustelle gesonderte Positionen im Leistungsverzeichnis enthalten
sind, gilt die Pauschale
für alle Leistungen dieses Abschnittes des Leistungsverzeichnisses.
Menge: 1,000 psch

**1.1.3 Verkehrssicherung läng.Dauer aufst . Arb.st.u.Uml.str * Kontr.ges.vergüt.**
Verkehrssicherung an Arbeitsstellen von längerer Dauer
aufstellen, vorhalten, warten, betreiben und beseitigen. Vorübergehende
Sicherungsmaßnahmen durchführen.
70 v.H. der Pauschale werden nach betriebsfertigem Aufstellen, der Rest nach Beseitigen vergütet.
Verkehrssicherung an Arbeitsstelle und Umleitungsstrecke (s. Unterlagen AG).
Die Geschwindigkeit ist im gesamten Baustellenbereich auf 30 km/h zu reduzieren. Die Verkehrssperrung erfolgt in Anlehnung an der RSA nach B II/3 (Radweg) in Verbindung mit der B IV/1 (Fahrbahn) und der
Vollsperrung der Fahrbahn. Lediglich Anlieger, Rettungsfahrzeuge und Linienverkehr sind frei.

Die beschriebenen Leistungen zur Sperrung und Verkehrssicherung, sowie alle Arbeiten zur Errichtung und Unterhaltung der Umleitungsstrecke sind in dieser Position einzukalkulieren.
Die Verkehrspläne dienen dem leichteren Verständnis. Sie spiegeln nicht die tatsächliche benötigte Menge der Verkehrszeichen.

Es sind nur voll retroreflektierende, neuwertige Verkehrszeichen und Absperrgeräte (einschl. der event. erf. Zusatzschilder) zu verwenden, die das Gütezeichen "RAL" tragen und der StVO, der ZTV-SA und den technischen Lieferbedingungen entsprechen.
Die Verwendung von selbstklebenden Folienabdeckband (schwarz-orange fluoreszierend) ist nicht erlaubt. Hier sind variable Abdecksysteme einzusetzen. Diese Arbeiten werden nicht gesondert vergütet.
Kontrolle gem. ZTV-SA für die gesamte Arbeitsstellensicherung wird gesondert vergütet.
Nach Aufstellung der Verkehrssicherung, vor Beginn der Bauarbeiten wird die Verkehrssicherung abgenommen.
Vorhandene Verkehrsschilder nach Angaben des AG außer Kraft und wieder in Kraft setzen.

Bei nicht vollständig aufgestellter Verkehrs- und Arbeitsstellensicherung, darf mit den Arbeiten nicht begonnen werden.
Menge: 1,000 psch

**1.1.4 Kontrolle d. Verkehrss. an Arb .st. zwei bzw. einmal**
Kontrolle der Verkehrssicherung an Arbeitsstellen und Umleitungsstrecke
einschließlich temporärer Verkehrsschilder,
vorübergehender Markierungen, transportabler Lichtsignalanlagen, baulicher Leitelemente und transportabler
Schutzeinrichtungen gem. ZTV-SA durchführen. Die Kontrolle ist unmittelbar nach deren Durchführung zu erfassen, zu dokumentieren und dem AG zukommen zu lassen.
 Arbeits- und Hilfsmittel sind vom AN zu stellen.
Menge: 30,000 d

#### 1.2 Baufeld räumen

#### 1.3 Erdarbeiten

**1.3.1 Schicht ohne Bindemittel aufnehmen Geh- und Radwege*Bstoff. Verw. AN Abrechng. Abtrag**
StL-Nr. 24112010995041
Schicht ohne Bindemittel aufnehmen
Schicht 'Materialklasse RC-2; s. Unterlagen des AG'

Dicke 'ca. 8 - 12 cm'
Fläche = Geh- und Radwege.
Baustoffgemisch nach Wahl des AN verwerten. Baustoffgemisch nach Unterlagen des AG.
Abrechnung nach Abtragsprofilen.
Menge: 30,000 m3

**1.3.2 Schicht aufnehmen * Dicke n.Unterl.AG Geh- und Radwege Bstoff. Verw. AN * Abrechng. Abtrag**
Schicht aufnehmen
Schicht 'gemisch aus Mittelsand; Packlage; Ortbeton;Schlacke'
Dicke nach Unterlagen des AG.
Fläche = Geh- und Radwege.
Materialklasse 'RC "; siehe Gutachten'
Baustoffgemisch nach Wahl des AN verwerten. Baustoffgemisch nach Unterlagen des AG.
Abrechnung nach Abtragsprofilen.
Menge: 45,000 m3

**1.3.3 Planum herstellen Abweichung +-2 cm*Verf. 45 MN/m2**
StL-Nr. 1210625524
Planum herstellen.
Max. Abweichung von der Sollhöhe +2/-2 cm.
Verformungsmodul =  45 MN/m2
Menge: 300,000 m2

**1.3.4 Boden verdichten**
StL-Nr. 1210640599
Boden verdichten.
Untergrund 'Radwegtrasse, Zufahrten, Nebenflächen'
Menge: 300,000 m2

**1.3.5 Schottertragschi-cht herstellen Rad- und Gehwege**
Schottertragschicht herstellen.
In Verkehrsflächen Geh- und Radwege
Baustoffgemisch 0/45.
Verdichtungsgrad/Verformungsmodul 80 MN/m²
Einbaudicke bis ca. 20 cm (20 cm = 0,470 t/m²)
Baustoffgemisch aus natürlichen Gesteinskörnungen
Menge: 140,000 t

#### 1.4 Asphaltarbeiten

**1.4.1 Asphalt fräsen ADS Breite ü.50-100cm * Fräsasph Unebenheit 4 mm**
*** Grundposition ZZ 1.0
Asphalt fräsen und Fräsgut aufnehmen. Anschlusskante
geradlinig auf Frästiefe herstellen. Der Schnittlinienabstand darf maximal 15 mm betragen.
Asphaltschicht 'Asphaltdeckschicht und Asphalttragschicht; s. Unterlagen AG'

Frästiefe 'ca. 4 - 10 cm'

Fläche 'Fahrbahn, Anschlüsse, Zufahrten, Zwickel, Radweg'
Breite der Fläche über 50 bis 100 cm.
Fräsgut nach Angaben des AG innerhalb der
Baustellen einbauen und verdichten.
Unebenheiten der gefrästen Fläche höchstens 4 mm innerhalb einer 4,00 m langen Messstrecke in Längs- und
Querrichtung.
Menge: 300,000 m2

**1.4.2 Asphaltbefestigung aufnehmen Zwickel/Streifen Dicke 10-20 cm * Tiefe cm Mat. Verw. zuf.**
*** Wahlposition ZZ 1.1
Asphaltbefestigung aufbrechen und aufnehmen.
Fläche = Zwickel und Streifen, Radweg.
Dicke der Asphaltbefestigung 'ca. 4 - 10 cm, s. Gutachten'
Einschließlich entkoppeln.
Dicke der gebundenen Befestigung über 10 bis 20 cm.
Gesamtaufbruchtiefe über 15 bis 25 cm.
Material der Verwertung nach Wahl des AN zuführen.
Menge: 300,000 m2

**1.4.3 Asphaltbefestigu- ng trennen*schneiden Dicke ü. 3-6 cm**
StL-Nr. 191130389102
Asphaltbefestigung geradlinig trennen.
Bereich 'Fahrbahn, Zufahrten, Radweg'
Trennen durch Schneiden.
Dicke der Asphaltbefestigung über 3 bis 6 cm.
Menge: 10,000 m

#### 1.5 Pflaster

**1.5.1 Betonsteinpflasterdecke herstellen Geh-/Radwegflchn. * St.100/200/80 Beton rot, Minifase 2/2 Brechsand-Splitt * Sand 0/2**
Betonsteinpflasterdecke herstellen.
Ausführung in Geh- oder Radwegflächen.
Betonpflastersteine DIN 18 501-80 (100/200/80 mm), mit Minifase 2/2 mm.
Nutzfläche = rot gefärbt.
Steine 'nach Angabe des AG verlegen'
Bettungsmaterial = Brechsand-Splitt-Gemisch.
Fugenmaterial = Sand 0/2.
Menge: 270,000 m2

**1.5.2 Betonsteinpflasterdecke herstellen Geh-/Radwegflchn. * St.100/200/80 Beton rot, Minifase 2/2 Brechsand-Splitt * Sand 0/2**
Betonsteinpflasterdecke herstellen.
Ausführung in Geh- oder Radwegflächen.
Betonpflastersteine DIN 18 501-80 (100/200/80 mm), mit Minifase 2/2 mm.
Nutzfläche = antthrazit gefärbt.
Steine 'nach Angabe des AG verlegen'
Bettungsmaterial = Brechsand-Splitt-Gemisch.
Fugenmaterial = Sand 0/2.
Menge: 50,000 m2

**1.5.3 Pflastersteine zuarbeiten aus Beton Dicke 8-10 cm**
Pflastersteine auf Passmaß trennen

Pflastersteine trennen durch Schneiden.
Art = Pflastersteine aus Beton.
Dicke über 8 bis 10 cm.
Menge: 220,000 m

**1.5.4 Plattenbelag aus Beton regulieren 6 cm dick * ungeb. Fugenmat. ungeb. Bettung**
Plattenbelag mit Platten aus Beton regulieren.
Aufnehmen der Tragschicht wird gesondert vergütet.
Platte ca. 6 cm dick. Abmessungen ca. 30 x 30 cm
Mit Fugenfüllung aus ungebundenem Fugenmaterial.
Bettung aus ungebundenem Bettungsmaterial.
Platten 'des AG säubern, lagern und nach Angaben des AG wieder verlegen (regulieren).'
Menge: 10,000 m2

**1.5.5 Tiefbordsteine regulieren**
Tiefbordsteine regulieren

Tiefbordsteine TB 80 aus Beton, Höhe bis 30 cm.
Fundament aus Beton, bis 10 cm dick, und Rückenstütze
aus Beton aufbrechen.
Bordsteine säubern, lagern und nach Angaben des AG in Beton versetzen
Fundamentbeton ca. 15 cm stark
Unterbeton C20/25, herstellen.
Übriges Aufbruchgut der Verwertung nach Wahl des AN zuführen.
Menge: 20,000 m

**1.5.6 Rillenplatten an Querungshilfe aufnehme und wieder verlegen.**
Rillenplatten an Querungshilfe

Rillenplatte an Querungshilfe Quer im Radweg verlegt
aufnehmen, säubern ggf. zwischenlagern und
nach Angaben des AG wieder verlegen.
Fugenmaterial nach Angaben des AG
Plattenabmessungen 30 x 30 cm
Stärke ca. 8 cm
Menge: 2,500 m2

#### 1.6 Sonstiges

**1.6.1 Erschwernis infolge Einfassungen Erschwer. fräsen * Asphaltbefestig. Einfassungen**
Erschwernis infolge Einfassungen, Borden und Fahrbahnübergängen.
Erschwernis beim Fräsen, aufbrechen von Ortbeton udg.

Einfassung (Bord/ Rinne/ Pflaster)
Menge: 440,000 m

**1.6.2 Erschwernis infolge Einbauten Erschwer. fräsen * Asphaltbefestig.**
Erschwernis infolge Einbauten, Schächten und Straßenabläufen.
Erschwernis beim Fräsen, Bitumenemulsion
aufbringen, Asphaltieren usw..
Asphaltbefestigung.

Schieber- und Hydrantenkappen
Menge: 8,000 St

**1.6.3 Erschwernis infolge Einbauten Erschwer. fräsen * Asphaltbefestig.**
Erschwernis infolge Einbauten, Schächten und Straßenabläufen.
Erschwernis beim Fräsen, Bitumenemulsion
aufbringen, Asphaltieren usw..
Asphaltbefestigung.

Schächte / Schachtabdeckungen
Menge: 1,000 St

**1.6.4 Erschwernis infolge Verkehrsschilder.**
Erschwernis infolge von Verkehrsschilder.

Erschwernis beim Fräsen, Erdarbeiten, Schotterarbeiten
und Pflastern.
Schilder in unmittelbarer Nähe bzw.
ragen (Weg- bzw. Vorwegweiser) niedrig im Baufeld.

Verkehrsschilder / Ampelmasten / Wegweiser
Menge: 8,000 St

**1.6.5 PflasterdeckenAnpassung herstellen Einzelgr. b 0,5m2*Steine Pflasterd.**
StL-Nr. 2311519811
Anpassung der Pflasterdecke an Aussparungen oder Einbauten herstellen. Abgerechnet wird je Stück Einbauteil.
Einzelgröße der Aussparung bzw. Einbauten bis 0,50 m2.
Ausführung mit Steinen der Pflasterdecke. Das Schneiden
der Steine gehört zum Leistungsumfang.
Menge: 8,000 St
